# Grundschule an der Nordstraße
Angebotsaufforderung (GAEB DA XML 3.2, DA83)
Projekt: 2005-GS-Nordstraße
Währung: EUR
Auftraggeber: N.A.
Erstellt mit: SIDOUN Globe/ GXML Toolbox V3.3 R20210630, SIDOUN Globe V10.11.8.0, 18.05.2026

## Allgemeine Vorbemerkungen
Beschreibung der Baumaßnahme:
Grundschule an der Nordstraße
Ausbau zum Ganztag und Erweiterung zur 4-Zügigkeit
Sanierung des Altbaus

Nordstraße 349
28217 Bremen-Walle
Projektnummer: IMBN190117

Bei der Baumaßnahme handelt es sich um einen 3-geschossigen Neubau, der als Anbau an das vorhandene 5-geschossige Grundschulgebäude (Altbau) anschließt. Nach Fertigstellung und Nutzung des Neubaus, soll der Altbau umfassend saniert werden.
Ziel der Baumaßnahme ist der Ausbau und die Erweiterung der bestehenden Grundschule an der Nordstraße in Bremen Walle. Die Schule soll auf eine vierzügige Grundschule erweitert und zur Ganztagsschule ausgebaut werden.
Der Altbau besteht aus einem Souterraingeschoss, einem Hochparterre, 1. und 2. Obergeschoss sowie einem voll ausgebauten Dachgeschoss. Der Altbau wurde im Jahre 1909 errichtet.
Die Sanierung umfasst alle Geschosse, sämtliche Unterhangdecken und Bodenbeläge (außer Denkmalgeschützt) sowie Außenfenster werden erneuert. Die Dachbeläge des Hauptdaches und der Flachdachflächen werden umfassend saniert. Während der Sanierung ist das Gebäude leergeräumt und es finden außer der Baumaßnahme keine weiteren Tätigkeiten (Schulbetrieb, Schulleitung etc.) statt.
Lärmintensive Arbeiten dürfen nur nach Ende des Schulbetriebes im Neubau (ab 13:30 Uhr) oder am Wochenende durchgeführt werden.
Während der Baumaßnahme ist die Feuerwehrzufahrt und Feuerwehr-Bewegungsfläche jederzeit frei zu halten. Termine gem. beigefügten Terminplan.

NF:  Die Nettogeschossfläche des Neubaus beträgt: ca. 2.633 m²
BGF:  Die Bruttogeschossfläche des Neubaus beträgt: ca. 3.129 m²
BRI:  Der Bruttorauminhalt des Neubaus beträgt: ca. 10.517 cbm

NF:  Die Nettogeschossfläche des Altbaus beträgt: ca. 3.368 m²
BGF:  Die Bruttogeschossfläche des Altbaus beträgt: ca. 4.186 m²
BRI:  Der Bruttorauminhalt des Altbaus beträgt: ca. 17.769 cbm

Maßnahmen 1. Bauabschnitt- Neubau (Fertiggestellung/Nutzung nach Sommerferien 2026)
Sicherungsmaßnahmen auf dem Grundstück, wie Baumschutzmaßnahmen, Wurzelschutz, Bauzäune zum Schutz vorh. Bäume, Baustraße (gewerkeübergreifend) Baustellenüberfahrt auf/über öffentlichen Grund. Einbau einer Wurzelbrücke.
Abbruch des 1-geschossigen Hausmeisterhauses und der Unterstände
Abbruch in den Außenanlagen (vorh. Asphaltflächen, Pflasterflächen, vorh. Ziegelmauern)
Teilabbruch Haupteingang Altbau (der auskragende vorh. Treppenaufgang mit dem Eingangsportal bleiben erhalten)
Kanalarbeiten außerhalb der Gebäude.
Erdarbeiten/Bodenaustausch unterhalb des Neubaus.
Baugrundverbesserung durch Tragsäulen aus unbewehrten Betonsäulen
Grundleitungen unterhalb der Sohle des Neubaus.
Erstellung des Neubaus als Anbau an das vorh. Schulgebäude in Massivbauweise

Maßnahmen 2. Bauabschnitt- Altbau:
(Beginn erst nach Fertigstellung und Inbetriebnahme des Neubaus)
Abbrucharbeiten Bodenbeläge, Innentüren und Türzargen, Demontage vorh. Abhangdecken.
Abbruch Mauerwerkswände in Teilbereichen, Türdurbrüche. Schadstoffsanierung in betroffenen Bereichen. Energetische Sanierung durch Austausch sämtlicher Außenfenster und -türen durch mit der Denkmalpflege abgestimmten Holzfenster. Erneuerung der Dachbeläge einschließlich Aufsparrendämmung. Sanierung der Flachdachflächen.
Innenausbauarbeiten: Trockenbauwände, neue Unterhangdecken, neue Bodenbeläge,
Innentüren. Sanierung der vorh. Terrazzoböden. Besondere Farbgestaltung der Treppenhäuser in Abstimmung mit der Denkmalpflege.

Grundstück:
Die Zufahrt auf das Grundstück erfolgt von der Nordstraße aus (siehe BE-Lageplan).
Während der Baumaßnahme ist die Feuerwehrzufahrt und Feuerwehr-Bewegungsfläche jederzeit frei zu halten. Auf dem Schulgrundstück der Baumaßnahme Altbau stehen Parkflächen und Flächen für Baustelleneinrichtung nur in begrenztem Maß zur Verfügung. Die genutzten Flächen sind auf das absolute Minimum zu beschränken. Benötigte Flächen sind im Voraus mit dem AG abzustimmen und nach Benutzung zu reinigen. Es ist auf die Freihaltung der Feuerwehrzufahrt mit ihren Bewegungsflächen zu achten.

Rauchen und Alkoholkonsum auf dem gesamten Schulgrundstück sind grundsätzlich nicht gestattet. Zuwiderhandlungen werden vom AG mit einem Baustellenverweis geahndet.

Alle Leistungen, die sich aus den Technischen Vorbemerkungen ergeben, sind vom AN zu erbringen. Die dadurch entstehenden Kosten sind in die Angebotspreise einzukalkulieren. Dabei sind sämtliche Transportwege, auch auf dem Grundstück und im Gebäude, zu berücksichtigen.

Baustelleneinrichtung:
Es wird im Bereich des Altbaus eine Baustelleneinrichtungsfläche eingerichtet, die mit Bauzäunen gesichert wird. Auf der vorhandenen Pflasterung und im hinteren Geländebereich werden Bodenschutzplatten ausgelegt. Zur Baustelleneinrichtung wird ein Sanitär-Container aufgestellt und vorgehalten. Dieser steht allen Gewerken zur Verfügung. Eine Abrechnung erfolgt nicht.
Die Feuerwehr-Zufahrt und Feuerwehr-Bewegungsfläche muss zu jeder Zeit gewährleistet sein und darf nicht versperrt werden. Die genutzten Flächen sind auf das absolute Minimum zu beschränken. Die Verteilung von Lagerflächen und Baustelleneinrichtung ist in jedem Fall vorab mit der Bauleitung abzustimmen und, falls erforderlich, auch mehrfach ohne gesonderte Vergütung umzuräumen bzw. umzusetzen. Wegen der Begrenzung der Lagerflächen sind Materialien nur unmittelbar vor deren Verarbeitung bzw. deren Einbau zur Baustelle zu liefern. Abladevorgänge dürfen nur im Bereich der abgezäunten Baustellen- Einrichtungsfläche durchgeführt werden (s. Baustelleneinrichtungsplan). Rangiervorgänge dürfen nur mit Hilfe einer einweisenden Sicherheitskraft durchgeführt werden. Lieferungen sind stets vom AN anzunehmen.
Firmenfahrzeuge oder private PKW der Mitarbeiter der beauftragten Firmen dürfen nicht auf den Parkflächen der Schule abgestellt werden. An der Nordstraße werden öffentliche Parkplätze für Baustellenfahrzeuge gesperrt.

Gerüste:
Für die Fenster- und Dachsanierung werden Außengerüste aufgestellt und vorgehalten. Sie stehen allen Gewerken zur Verfügung.
Innere Rollgerüste, Netze, Traggerüste sowie jegliche Montage- und Hebewerkzeuge sind eigene Sache jedes einzelnen Auftragnehmers.

Baustrom / Bauwasser / Baustellen-Videoüberwachung:
Vom AN Elektroarbeiten wird ein Baustromanschluss im Bereich der Baustelleneinrichtungsfläche eingerichtet sowie auf jeder Etage im Altbau und vorgehalten. Eine frostsichere Außenzapfstelle wird eingerichtet und vorgehalten. Sie stehen allen Gewerken zur Verfügung. Eine Abrechnung der Verbräuche erfolgt nicht.
Der Auftraggeber beabsichtigt, das Baustellengelände bzw. die Baustelleneinrichtungsfläche per Video überwachen zu lassen, um das Risiko von Diebstahl und Vandalismus zu reduzieren. Die Kosten hierfür werden umgelegt. Der Betrag in Höhe von 0,7 % der Bruttoabrechnungssumme wird dafür von der Schlussrechnung in Abzug gebracht.

Bauleistungsversicherung:
Der AG schließt eine Bauleistungsversicherung ab, diese wird mit 0,3% der Bruttoabrechnungssumme auf die am Bau beteiligten Firmen umgelegt.

Angebotserstellung:
Es wird dringend empfohlen, dass sich der Anbieter vor Angebotsabgabe über das Objekt und die Örtlichkeiten informiert.
Alle Leistungen, die sich aus den Technischen Vorbemerkungen ergeben, sind vom AN zu erbringen.
Die entstehenden Kosten sind in die Angebotspreise einzukalkulieren.
Soweit im Ausschreibungstext nicht anders aufgeführt, ist die Lieferung der erforderlichen Materialien in die Leistungspreise einzukalkulieren.
Bei Unstimmigkeiten zwischen Leistungsbeschreibung und Angaben in den Zeichnungen ist die Angabe in der Leistungsbeschreibung maßgebend.

Ausführungszeiten:
Die einzelnen Termine sind dem beigefügten Bauzeitenplan zu entnehmen.

Verunreinigungen:
Der Auftragnehmer ist verpflichtet, von ihm verursachte Verschmutzungen auf der Baustelle sowie privaten und öffentlichen Flächen und Einrichtungen umgehend und ständig zu beseitigen.
Kommt der Auftragnehmer der Beseitigung von Verunreinigungen usw. nach Aufforderung durch die örtliche Bauaufsicht bis zu einem genannten Termin nicht nach, wird eine Baureinigungsfirma zu Lasten des Auftragnehmers mit der Beseitigung beauftragt.
Bauschutt, Baustellenabfälle sind entsprechend den behördlichen Forderungen fachgerecht getrennt zu lagern und zu entsorgen.

Bauführung:
Bei der Arbeitsdurchführung ist auf den laufenden Schulbetrieb im Neubau Rücksicht zu nehmen. Lärmintensive Arbeiten dürfen nur nach Ende des Schulbetriebes im Neubau (ab 13:30 Uhr) oder am Wochenende durchgeführt werden. Arbeits- und Transportzeiten sind mit der örtlichen Bauleitung abzustimmen. Die Arbeiten sind kontinuierlich durchzuführen. Dazu kann es notwendig sein, dass in wechselnden Teilbereichen nach Abstimmung mit der Schule und der örtlichen Bauleitung gearbeitet werden muss. Dieses ist in die Einheitspreise einzukalkulieren.

Der Auftragnehmer bestellt zur Leitung seiner Leistungen einen geeigneten Bauführer. Dieser wird so bevollmächtigt, dass er den Baubetrieb verantwortlich führen kann. Ist er nicht uneingeschränkt befugt, für den Auftragnehmer Verbindlichkeiten einzugehen, so werden erforderliche Entscheidungen binnen 24 Stunden nach Aufforderung durch den Auftraggeber von einem Bevollmächtigten oder vom Auftragnehmer selbst getroffen. Der Bauführer oder sein Vertreter müssen während der Arbeitszeit ständig auf der Baustelle anwesend sein. Seinen Namen und den seines Stellvertreters teilt der Auftragnehmer der Objektüberwachung des Auftraggebers schriftlich vor Baubeginn mit.

Die Verkehrssprache mit der Bauleitung und bei allen Geschäftsvorgängen ist deutsch.
Die Verständigung mit anderssprachigen, ausführenden Arbeitskräften muss stets, insbesondere auch für Notfälle, sichergestellt sein.

Während der Bauzeit findet regelmäßig, in der Regel wöchentlich eine allgemeine Baubesprechung zur Koordinierung der Belange der Gewerke statt. Die Teilnahme aller Firmen während der Bauzeit ist Teil der Leistung. Ausnahmen sind mit der Bauleitung abzustimmen.

Der Auftragnehmer verpflichtet sich, alle Bestellungen sofort aufzugeben und unverzüglich schriftlich bekannt zu geben, wenn er seine Termine durch evtl. Verzögerungen von dritter Seite oder durch Verzögerungen von Planungs- bzw. Auftraggeber Entscheidungen für gefährdet hält.
Nicht vorliegende Pläne sind differenziert nach dem Baufortschritt zur Materialanlieferung oder Bauausführung spätestens 10 Arbeitstage, bevor sie benötigt werden, anzufordern. Der Auftragnehmer kann keine Behinderung geltend machen, wenn er die Anforderung unterlässt, es sei denn, dem Auftraggeber waren die Tatsachen und deren hindernde Wirkung bekannt.

Sind zeitliche Verschiebungen vom Bauzeitenplan vom Auftragnehmer zu vertreten, hat er alles zu unternehmen, um den Rückstand aufzuholen und/ oder die Auswirkungen auf Nachfolgegewerke möglichst gering zu halten. Sind die zeitlichen Verschiebungen vom Auftragnehmer nicht zu vertreten, sind neue Termine unter Berücksichtigung des im Verhandlungsprotokoll festgelegten Ablaufs und dortiger Fristen zu vereinbaren.

Der AN hat den Weisungen des AG oder seines Vertreters bezüglich der Anwendung der Baustellenverordnung v. 10. 98 (BGBI IS 1283) Folge zu leisten. Das gilt auch für die von ihm beauftragten Nachunternehmer.

Abrechnung:
Die Abrechnung erfolgt grundsätzlich auf Grundlage der Ausführungsplanung nach den theoretischen Maßen. Ist dies nicht möglich, wird ein gemeinsames Aufmaß mit der Bauleitung des AG erstellt. Für Leistungen, die bei Weiterführung der Arbeiten nicht oder nur schwer feststellbar sind, hat der Auftragnehmer rechtzeitig die gemeinsame Feststellung zu beantragen.

Beigefügte Unterlagen:
Dem Leistungsverzeichnis sind folgende Unterlagen beigefügt und werden somit Vertragsbestandteil:
1. Lageplan/Baustelleneinrichtungsplan
1. Grundrisse, Schnitte
1. Grobterminplan

Ende Allgemeine Vorbemerkungen

## Technische Vorbemerkungen Gerüstbauarbeiten
Die im LV aufgeführten Positionen der Gerüste sind als Fassaden- und flächenorientierte Arbeitsgerüste mit vorgefertigten Gerüstbauteilen zu erstellen.
Das Gerüstsystem muss einen vollständigen Satz von Bauteilen- und Verbindungsmitteln für den Aufbau der Systemkonfiguration entsprechend der Regelausführung umfassen, wie sie vom Hersteller gewählt wurde.

Der Auftragnehmer trägt allein die volle Verantwortung für das aufgestellte Gerüst hinsichtlich der Beachtung der Vorschriften der Verkehrspolizei und den Berufsgenossenschaftlichen Regelungen, des Arbeitsschutzgesetzes (ArbSchG).
Er haftet allein für sämtliche aus der Unterlassung dieser Vorschriften erwachsenen unmittelbaren und mittelbaren Schäden sowie für Ansprüche aus Folgeschäden, die gegen den Auftragnehmer erhoben werden.

Die Zugänge zum Gebäude dürfen durch Gerüste nicht verstellt werden. Eingänge sind zu überbauen. Bei Gerüstüberbauungen sind Schutzabdeckungen vorzusehen.
Bei Gerüsten in Verkehrswegen sind geeignete Schutzmaßnahmen gegen das Durchfallen von Gegenständen zwischen Gerüst und Gebäude vorzusehen.

Sind bestimmte Teile des Gerüstes nicht einsatzbereit, insbesondere während des Auf-, Um- und Abbaus, sind diese mit einem Bauzaun zu sichern. Darüber hinaus muss durch Kennzeichnungen deutlich gemacht werden, dass das Gerüst nicht fertig gestellt ist und somit nicht betreten werden darf.

Folgende Kosten sind in die Einheitspreise einzukalkulieren:
-  statische Nachweise und Berechnungen.
-  Reinigen und Abräumen der Gerüste von jeglichen Verschmutzungen, Abfällen und Rückständen der vorausgegangenen Arbeiten vor dem Abbau.
-  Reinigen der Grundstücksflächen nach dem Abbau

Ende der Technischen Vorbemerkungen Gerüstbauarbeiten

## VE03-GS-Nordstraße-Altbau, Fassadengeruest
Datum: 18.05.2026

### Gewerk 1 GS-Nordstraße-Altbau, Faassadengerüst

#### Titel 1.1 Verkehrs- und Baustellensicherung Gehwegfläche

**1.1.1 Genehmigung**
Herstellen der entsprechenden Verkehrszeichenpläne/Regelpläne für
den Fußgängertunnel und die Verkehrssicherung der Baustelleneinrichtungsfläche auf dem öffentlichen Gehweg.
Einschl. Angaben zur Beschilderung der Baustelle.
Einschl. Antrag und behördliche Genehmigung.
Genehmigte Pläne sind dem AG vor Baubeginn zu übergeben.

Die Gebühren für die verkehrsrechtliche Anordnung werden vom AG getragen.

Fußgängertunnel in separater Position.

Siehe auch Baustelleneinrichtungsplan.
Menge: 1,000 psch
Kostengruppe DIN 276 2018-12: 392

**1.1.2 Verkehrssicherung, entlang Baustelle**
Der Fußgängertunnel ist mit allen zugehörigen Baustellenteilen nach den Vorgaben der genehmigten Verkehrssicherung und mit den erforderlichen Verkehrs- und Hinweiszeichen, Schutz- und Sicherheitseinrichtungen zu kennzeichnen und zu sichern.
Hierfür benötigtes Gerät aufstellen und nach Beendigung der Baumaßnahme abbauen.
Sicherstellung der Funktionstüchtigkeit der Verkehrssicherung auch bei Nacht. Die Verkehrseinrichtung ist ausreichend mit Signalleuchten zu beleuchten, einschl. der Betriebskosten.

Siehe auch Baustelleneinrichtungsplan.
Menge: 45,000 lfm
Kostengruppe DIN 276 2018-12: 392

**1.1.3 Verkehrssicherung, Vorhaltung**
Verkehrssicherung der vorgenannten Position vorhalten und unterhalten einschl. der Betriebskosten.
Abrechnung nach Kalenderwochen.
Menge: 1035,000 mWo
Kostengruppe DIN 276 2018-12: 000

#### Titel 1.2 Arbeits- und Schutzgerüste

*Hinweis: Vorbemerkungen Gerüstarbeiten*
Die nachfolgenden Positionen der Gerüstbauarbeiten beinhalten folgende Leistungen:

Aufbau, vorhalten und Abbau von Fassadengerüsten der Gerüstbauklasse 4, Schutzgerüst-Fußgängertunnel, Lastenaufzug, Podesttreppentürme, Gerüststellung innenliegend in den Treppenhäusern oberstes Geschoss (Treppenhauskopf).
Für die Fenster- und Dachsanierung.

(siehe auch beigefügte Übersichtszeichnungen)

Für die Gerüstaufstellungen auf den Bestands-Flachdächern, müssen diese im Erdgeschoss zur Lastabtragung durchgesteift werden.
Es sind Baustützen für eine Gebrauchslast von >5,0 kN/m zu verwenden sowie Schalungsträger, die 1-reigig unter den Gerüstrahmen angeordnet werden.
Über Erker und Dachvorsprüngen müssen diese mittels Gitterträger überbrückt werden.
Die Befestigung der Gerüstanker erfolgt an das massive Außenmauerwerk aus Klinkerziegeln, jedoch in die Lagerfuge.
Nach Abbau des Fassadengerüstes sind die Dübel abschnittsweise zu entfernen. Durch einen bauseitigen Maurer werden die Dübelbohrungen ausgefugt.
Ein Nachweis der Standsicherheit des Gerüstes mit einer Gewebegitterplane ist eigenverantwortlich durch den AN zu führen. Die Kosten hierfür sind in den Einheitspreisen zu berücksichtigen.

Ende der Vorbemerkungen Gerüstarbeiten.

**1.2.1 Gerüstabfangung Bestandsdach, Durchsteifen, H= 3,25 m**
Zur Lastabtragung des Fassadengerüstes aus den nachfolgenden Positionen im Bereich der Bestandsdächer, müssen diese im Erdgeschoss durchgesteift werden.
Ausführung:
1-reihig unter dem Gerüst mit Baustützen (Gebrauchslast > 5,0 kN/m)
und Schalungsträgern aufstellen und unter die Bestandsdecke durchsteifen. Zur Lastabtragung sind unter den Baustützen Kanthölzer auszulegen. Zur Auflage und Stabilisierung der Schalungsträger, sind entsprechende Vierwegköpfe vorzusehen.
Deckenhöhe: bis ca. 3,25 m

Liefern, aufbauen und nach Vorhaltung abbauen.

Einbauort: Erdgeschoss, parallel zu den Außenwänden der Treppenhäuser
Menge: 20,000 lfm
Kostengruppe DIN 276 2018-12: 391

**1.2.2 Gerüstabfangung Bestandsdach, H=3,25 m, Vorhaltung**
Vorhaltung der Gerüstabfangung Bestandsdach, H= 3,25 m.
Abrechnung nach Kalenderwochen.
Menge: 460,000 mWo
Kostengruppe DIN 276 2018-12: 391

**1.2.3 Gerüstabfangung Bestandsdach, Durchsteifen, H= 2,50 m**
Ausführung wie in Position zuvor, jedoch:

Durchsteifung der Bestandsdecke im Souterrain unterhalb des Bestands-Flachdaches Umkleiden Turnhalle.
Deckenhöhe: ca. 2,50 m

Liefern, aufbauen und nach Vorhaltung abbauen.
Menge: 30,000 lfm
Kostengruppe DIN 276 2018-12: 391

**1.2.4 Gerüstabfangung Bestandsdach, H= 2,50 m, Vorhaltung**
Vorhaltung der Gerüstabfangung Bestandsdach, H= 2,50 m.
Abrechnung nach Kalenderwochen.
Menge: 690,000 mWo
Kostengruppe DIN 276 2018-12: 391

**1.2.5 Schutzabdeckung auf waagerechter Dachfläche**
Aufbau einer Schutzlage und Lastverteilerplatten über vorhandener Dachbahn (Bitumen) zum Schutz vor Beschädigung durch Überlastung,
bestehend aus:
- Bautenschutzmatten, Mindestdicke: 5 mm,
- Holzplatten, Mindestdicke: 20 mm

vollflächig auslegen, vorhalten und wieder beseitigen.
Einbauort: Flachdachbereiche, unterhalb Gerüstaufstellung
Menge: 120,000 m²
Kostengruppe DIN 276 2018-12: 000

**1.2.6 Schutzgerüst, Fußgängertunnel**
Fußgängertunnel als Schutzgerüst aus systemgebundenem Gerüstmaterial,
nach DIN EN 12811-1 und DIN 4420-1,
Abdeckung aus Gerüstbelägen und Folien.
Der Fußgängertunnel ist unterhalb des Standgerüst der nachfolgenden Vorpositionen aufzustellen.
Aufstellung des Fußgängertunnels auf öffentlichem Gehweg.
Die Genehmigung und Verkehrssicherung in separater Position.

lichte Breite:  bis 2,00 m
lichte Höhe:  mind. 2,20 m
Länge Tunnel:  ca. 45,00 m
Einbauort: Nordstraße
Siehe auch Baustelleneinrichtungsplan
Menge: 45,000 lfm
Kostengruppe DIN 276 2018-12: 000

**1.2.7 Schutzgerüst, Fußgängertunnel, Vorhaltung**
Vorhaltung des vorgenannten Fußgängertunnels.
Abrechnung nach Kalenderwochen.
Menge: 1035,000 mWo
Kostengruppe DIN 276 2018-12: 000

**1.2.8 Zulage Passantenschutz, Vordach**
Passantenschutz im Durchgangsbereich als Zulage zur Gerüstüberbrückung und Fußgängertunnel,
durch Vorbau/Vordach unter Gerüst, einschl. Abbau.

Auskragung:  ca. 1,00 m
Breite:  bis ca. 2,00 m
Menge: 2,000 St
Kostengruppe DIN 276 2018-12: 000

**1.2.9 Passantenschutz, Vorhaltung**
Vorhaltung des vorgenannten Passantenschutzes.
Abrechnung nach Kalenderwochen.
Menge: 46,000 StWo
Kostengruppe DIN 276 2018-12: 000

**1.2.10 Standgerüst als Fassadengerüst, Lastklasse 3**
Arbeits- und Schutzgerüst mit Arbeitslagen im Höhenabstand
von 2 m, nach DIN EN 12811, mit innen geführten
Leitergängen, systemintegriertem Geländer und Bordbretter,
liefern, aufbauen, arbeitsbedingt verändern und vorhalten für alle Gewerke sowie abbauen.

Höhe:  bis ca. 20,00 m
Lastklasse:  3
Breitenklasse:  W09

Gerüstverankerung siehe Vorbemerkungen Gerüstarbeiten.
Menge: 2750,000 m²
Kostengruppe DIN 276 2018-12: 000

**1.2.11 Fassadengerüst, Vorhaltung**
Vorhaltung des vorgenannten Fassadengerüstes.
Abrechnung nach Kalenderwochen.
Menge: 63250,000 m² Wo
Kostengruppe DIN 276 2018-12: 000

**1.2.12 Zulage Erschwernis Gerüst auf Flachdächer**
Zulage zur Position Fassadengerüst als Erschwernis für den Transport zum Aufstellort auf die bestehenden Flachdächer
Menge: 615,000 m²
Kostengruppe DIN 276 2018-12: 000

**1.2.13 Überbrückung/Gerüstabfangung Bestandserker**
Überbrückung mit systemgebundenen Gitterträgern im Bereich des
Eingangserkers-Bestandsgebäude und der vorh. außenliegenden
Treppenanlage in die Gerüstkonstruktion.
Einbau gem. Aufbau- und Verwendungsanleitung/ statischem Nachweis.

Die Gitterträger werden mit Systemgerüstrahmen auf Lasterverteilerplatten abgestellt, als Überbrückung der vorh. baulichen Anlagen für das Fassadengerüst aus der Vorposition.
Inkl. notwendiger Aussteifungen und Gerüstbelag in Überbrückungshöhe.

Spannweite Gitterträger/Überbrückungsbreite: ca. 12,00 m
Überbrückungshöhe: ca. 6,00 m
Lastklasse:  3
Breitenklasse:  W09

Einbauort: Eingangserker mit außenliegender Treppe (links am Giebel des Altbaus) siehe Baustelleneinrichtungsplan.
Menge: 1,000 Stck
Kostengruppe DIN 276 2018-12: 000

**1.2.14 Überbrückung/Gerüstabfangung Bestandserker, Vorhaltung**
Vorhaltung der Überbrückung/Gerüstabfangung über Bestandserker.
Abrechnung nach Kalenderwochen.
Menge: 23,000 Wo
Kostengruppe DIN 276 2018-12: 000

**1.2.15 Überbrückung/Gerüstabfangung Bestandstreppe**
Überbrückung mit systemgebundenen Gitterträgern wie in der Position zuvor, jedoch:

Im Bereich der vorh. außenliegenden Treppenanlage
Die Gitterträger werden mit Systemgerüstrahmen auf Lasterverteilerplatten abgestellt, als Überbrückung der vorh. baulichen Anlage für das Fassadengerüst aus der Vorposition.
Inkl. notwendiger Aussteifungen und Gerüstbelag in Überbrückungshöhe.

Spannweite Gitterträger/Überbrückungsbreite: ca. 6,00 m
Überbrückungshöhe: ca. 6,00 m
Lastklasse:  3
Breitenklasse:  W09

Einbauort: außenliegende Treppe (rechts am Giebel des Altbaus) siehe Baustelleneinrichtungsplan.
Menge: 1,000 Stck
Kostengruppe DIN 276 2018-12: 000

**1.2.16 Überbrückung/Gerüstabfangung Bestandstreppe, Vorhaltung**
Vorhaltung der Überbrückung/Gerüstabfangung über Bestandstreppe.
Abrechnung nach Kalenderwochen.
Menge: 23,000 Wo
Kostengruppe DIN 276 2018-12: 000

**1.2.17 Statik Überbrückung/Gerüstabfangung**
Aufstellen und liefern einer prüffähigen Statik zu den vorgenannten
Überbrückungen/Gerüstabfangungen
Menge: 1,000 psch
Kostengruppe DIN 276 2018-12: 000

**1.2.18 Konsolenausleger, b= 30 cm**
Verbreiterungskonsolen, für Arbeits- und Schutzgerüste der
Gerüstgruppe 4, liefern und einbauen sowie im Zuge der
Fassadenarbeiten demontieren.

Konsolenausleger: 30 cm breit
Grundeinsatzzeit: 4 Wochen
Menge: 1500,000 lfm
Kostengruppe DIN 276 2018-12: 000

**1.2.19 Konsolenausleger, Vorhaltung**
Vorhaltung der vorgenannten Konsolenausleger.
Abrechnung nach Kalenderwochen.
Menge: 34500,000 mWo
Kostengruppe DIN 276 2018-12: 000

**1.2.20 Zusätzl. Innengeländer**
Montage von zuätzl. Innengeländer, nach Angabe der Bauleitung
einbauen und nach der Vorhaltezeit abbbauen.
Menge: 500,000 lfm
Kostengruppe DIN 276 2018-12: 000

**1.2.21 Innengeländer, Vorhaltung**
Vorhaltung der vorgenannten zusätzlichen Innengeländer.
Abrechnung nach Kalenderwochen je lfm Innengeländer.
Menge: 11500,000 mWo
Kostengruppe DIN 276 2018-12: 000

**1.2.22 Schutzmaßnahmen Eingänge**
Bereiche über Eingänge (Breite min. 1,90 m) überbauen und mit Bausperrholzplatten gegen Herabfallen von Gegenständen schützen.
Menge: 3,000 Stck
Kostengruppe DIN 276 2018-12: 000

**1.2.23 Gerüstschutznetz**
Behängen der vorgenannten Fassadengerüste zum Schutze gegen das Herabfallen von Gegenständen mit engmaschigem Gerüstschutznetz (PP), UV-stabil, mit ausreichenden Befestigungen am Gerüst, sauber und unbeschädigt.

Farbton:  hell
Menge: 2450,000 m²
Kostengruppe DIN 276 2018-12: 000

**1.2.24 Gerüstschutznetz, Vorhaltung**
Vorhaltung des vorgenannten Gerüstschutznetzes.
Abrechnung nach Kalenderwochen.
Menge: 56350,000 m² Wo
Kostengruppe DIN 276 2018-12: 000

**1.2.25 Dachdeckerfangschutz**
Erweiterung des Fassadengerüsts zum Dachfanggerüst nach
DIN 4420-1, Ausbau der obersten Lage mit Systemteilen.

Dachform:  Steildach, ca. 53° - 55°
Dachüberstand:  ca. 25 cm
Schutzwand mit Fanglage aus: Schutznetz
Menge: 230,000 lfm
Kostengruppe DIN 276 2018-12: 000

**1.2.26 Dachdeckerfangschutz, Vorhaltung**
Vorhaltung des vorgenannten Dachdeckerfangschutzes.
Abrechnung nach Kalenderwochen.
Menge: 5290,000 mWo
Kostengruppe DIN 276 2018-12: 000

**1.2.27 Podesttreppenturm, vorgebaut, mehrere Podeste**
Podesttreppenturm vorgebaut vor Fassadengerüst als Gerüsttreppe,
als separate Aufstiegsmöglichkeit vom Boden bis zur obersten Arbeitsebene, inkl. Doppelhandlauf und Stirngeländer, mit mehreren Podesten entsprechend den Etagenhöhen,
Verankerung am Gerüst,
aufbauen und nach Vorhaltung wieder abbauen.

Laufbreite:  mind. 50 cm
Höhe:  bis ca. 20,00 m
Menge: 3,000 Stck
Kostengruppe DIN 276 2018-12: 000

**1.2.28 Podesttreppenturm, vorgebaut, Vorhaltung**
Vorhaltung des vorgenannten Treppenaufganges.
Abrechnung nach Kalenderwochen.
Menge: 69,000 StWo
Kostengruppe DIN 276 2018-12: 000

**1.2.29 Bauaufzug**
Bauaufzug für Materialbeförderung und Transport von Personen und Lasten,
für vorgenanntes Fassadengerüst,
außenliegend, Halt in jeder Ebene, einschl. Montage,
Demontage sowie An- und Abtransport. Für alle Gewerke.
Fahrkorb:  mind. 2,00 m²
Tragfähigkeit:  mind. 500 kg
Höhe oberste Lage: ca. 20,00 m
Menge: 1,000 Stck
Kostengruppe DIN 276 2018-12: 000

**1.2.30 Bauaufzug, Vorhaltung**
Vorhaltung des vorgenannten Bauaufzuges.
Abrechnung nach Kalenderwochen.
Menge: 23,000 Wo
Kostengruppe DIN 276 2018-12: 000

**1.2.31 Einweisung Bauaufzug**
Einweisung der Fremdgewerke in die Bedienung des
Bauaufzuges, einschl. Übergeben eines Bauaufzugschlüssels je Gewerk. Abrechnung je Einweisungstermin.
Menge: 4,000 Stck
Kostengruppe DIN 276 2018-12: 000

#### Titel 1.3 Innengerüste

**1.3.1 Gerüststellung Treppenhäuser zweiläufig**
Raumgerüst zur Schaffung einer Arbeitsebene
für die Abbrucharbeiten im obersten Geschoss.
Gerüststellung im Treppenhaus mit zweiläufigen
Treppenläufen, im obersten Geschoss.
Gerüst liefern, aufbauen und nach der Vorhaltung wieder abbauen und abfahren.

Austrittspodest 2.OG:  b/l ca. 2,70/3,60 m
Zwischenpodest 2.OG:  b/l ca. 1,50/3,60 m

Steigungen Zwischenpodest
zu Austrittspodest 2.OG: 16 Stck
Steigungsverhältnis:  ca. 16/28 cm
Treppenlaufbreite:  ca. 160 cm
Raumhöhe ab 2.OG:  ca. 2,80 m
Raumhöhe ab Zwischenpodest: ca. 4,80 m

Einbauort: Treppenhäuser Bestand, oberstes Geschoss
Menge: 2,000 Stck
Kostengruppe DIN 276 2018-12: 353

**1.3.2 Gerüststellung Treppenhäuser, Vorhaltung**
Menge: 8,000 Wo
Kostengruppe DIN 276 2018-12: 353
